# Unbenannte Ausschreibung
Angebotsaufforderung (GAEB 90, DA83)
Währung: EUR

## Heizungsanlage für Grandhöhe 5
Datum: 06.06.24

**Ausführungsbeschreibung 0001 Bauvorhaben Grandhöhe 5 in 45357 Essen**
*A) Allgemeine Vorbemerkungen für Einheitspreisabkommen (EPA) und Leistungsverzeichnisse (LV)*
A) Allgemeine Vorbemerkungen für Einheitspreisabkommen
(EPA) und Leistungsverzeichnisse (LV)

A1) Allgemeines:

In den Positionen dieses Leistungsverzeichnisses sind
Arbeiten im Zuge von Einzelmodernisierungen in
Leerwohnungen beschrieben.

Dem Einheitspreisabkommen liegen die "Zusätzliche
Vertragsbedingungen für die Ausführung von
Bauleistungen (Z-VOB/B)" der Covivio Immobilien GmbH,
Stand Januar 2022, zugrunde. Für sich auf dieses S-EPA
beziehende Einzelaufträge (Leistungsabrufe) gelten die
Vertragsbedingungen in jedem Einzelfall als vereinbart.
Sofern zukünftig als Ersatz für die aktuell gültigen
Z-VOB/B Stand Januar 2022 mit dem Auftragnehmer (AN)
neue Z-VOB/B vereinbart werden, gelten für nach
Gültigkeitsbeginn die neuen Z-VOB/B beauftragte
Leistungen ausschließlich die neuen Z-VOB/B.

Für nach diesem "Schrumpf-Einheitspreisabkommen"
ausgeführte Leistungen gelten, ergänzend zur den
jeweiligen Leistungsbeschreibungen der einzelnen
Positionen, bei evtl. Widersprüchen in nachfolgend
genannter Reihenfolge, folgende Bedingungen:

1. diese ""Allgemeine Vorbemerkungen für
Schrumpf-Einheitspreisabkommen"" (A)
2. die sich anschließenden ""Allgemeine technische
Vorbemerkungen"" (B)
3. die sich anschließenden ""Besondere technische
Vorbemerkungen"" (für dieses Gewerk) (C)
4. die ""Zusätzliche Vertragsbedingungen für die
Ausführung von Bauleistungen Z-VOB/B""
5. Baustellenordnung der Immeo=Wohnen in der jeweils
gültigen Fassung

Mit Unterzeichnung des S-EPA erklärt der AN, dass von
ihm sämtliche gesetzlichen, behördlichen und
berufgenossenschaftlichen Auflagen erfüllt werden, die
zur Ausführung der im S-EPA beschriebenen Leistungen
erforderlich sind.

Es dürfen nur solche Materialien verwendet werden, über
die der Auftragsnehmer das uneingeschränkte
Eigentumsrecht besitzt und die vollkommen frei von
Rechten Dritter sind.

Für die Ausführung der Arbeiten ist Fachpersonal in
ausreichender Zahl einzusetzen.
Hierbei ist darauf zu achten, dass für die Ausführung
sämtlicher Arbeiten unsere Baustellenordnung in der
jeweils gültigen Fassung zu beachten ist, die dem
ausführenden Fachpersonal in geeigneter Form zur
Kenntnis zu geben ist.

A2) Kundendienst:

Die  Arbeiten werden in bewohnten Häusern ausgeführt.
Modernisierungsmaßnahmen in bewohnten Häusern verlangen
vom Auftragsnehmer eine hohe Sensibilität. Mit
Rücksicht auf die berechtigten Bedürfnisse unserer
Mieter sind daher Lärm- und schmutzintensive Arbeiten
auf ein Mindestmaß zu reduzieren.

Der Auftraggeber (AG) erwartet vom AN darüber hinaus
tatkräftige Unterstützung bei den Bemühungen,
berechtigten Mieterwünschen zu entsprechen. Dazu
gehören insbesondere folgende Verpflichtungen:

1) Alle Handwerker/Mitarbeiter des AN haben die
Verpflichtung, unseren Kunden (Mietern) höflich und
hilfsbereit zu begegnen. Das Verhalten des AN ist
mitbestimmend für das Bild des Mieters/Kunden über
unsere Gesellschaft. Dementsprechend ist für den AN
neben der ordnungsgemäßen Durchführung seiner
Arbeiten die Kundenzufriedenheit besonderes Ziel seiner
Tätigkeit.

2)  Möbel und sonstiges Mietereigentum, Bodenflächen
und angrenzende Bauteile etc. im Bereich der
auszuführenden Arbeiten sind durch Folie,
evtl.Schaltafeln oder Ähnliches zu schützen. Die
Arbeitsstelle, aber insbesondere such verschmutzte
Gemeinschaftseinrichtungen, wie Treppenhäuser,
Kellerzugänge oder Außenanlagen, sind jeden Tag zu
reinigen und bei Beendigung der täglichen Arbeiten
im ordnungsgemäßen Zustand zu hinterlassen.

A3) Preise:

Die, für die Ausführung von Leistungen nach diesem
S-EPA, hier festgeschriebenen Preise gelten für
Arbeiten im Zuge von Einzelmodernisierungen in
Leerwohnungen. Preisbasis für die Modernisierung nach
diesem S-EPA ist 1 Wohneinheit. Der AG behält sich vor,
bei einer Paketvergabe über einen Nachlass zu
verhandeln.

In den Einheitspreisen sind sämtliche Kosten, wie
Lohn-, Material- und Nebenkosten enthalten,
insbesondere auch:

1)  Koordination / Terminabsprache(n) mit unseren
Technischen Objektmanager/innen, bzw. Bauleiter/innen
sowie unseren kfm. Objektbetreuer/innen bzw.
Kundenbetreuer/innen und ggf. auch mit unseren Mietern.

2) Sämtliche Fahrt- und Transportkosten,

3) Sämtliche tariflichen Zulagen wie z.B. Schmutz- und
Staubzulagen, Zulagen für ekelerregende
  Arbeiten etc.

4) Die Gestellung, Vorhaltung und spurlose Entfernung
aller erforderlichen Gerüste und  Absperrungen (ggf.
auch Warnschilder) bis zu einer Höhe der Arbeitsbühne
von 2 m; die Mitbenutzung der Gerüste ist allen mit
Reparaturarbeiten beschäftigten Firmen kostenlos zu
gestatten,

5)  Befestigungsmittel aller Art; Hilfsstoffe wie
Nägel, Bindedraht und Kleinmaterial sowie alle
  Baustoffe, die zur kompletten Erstellung der
Leistung erforderlich sind,

6)  Die Abdeckung von Einrichtungsgegenständen zum
Schutz vor Beschädigung und Verschmutzung

7)  Das, ggf. tägliche, Säubern der Arbeitsstelle

8)  Der Ausbau und Abtransport sowie die ordnungsgemäße
Entsorgung, einschließlich  Kippgebühren, sämtlichen
Bauschutts und aller alter, schadhafter Teile. Teile,
für die sich der AG eine generelle oder
einzelfallbezogene Prüfung vorbehalten hat, sind bis zu
diesem Zeitpunkt, längstens jedoch für die Dauer von 10
Wochen, vom AN vorzuhalten und dürfen erst danach
entsorgt werden.

9)  Alle weiteren Nebenleistungen, die zur Erfüllung
der in den Leistungspositionen beschriebenen
  Hauptleistungen, unter Beachtung aller einschlägigen
Vorschriften, erforderlich sind, im EPA
  aber nicht gesondert aufgeführt sind.

Erforderliche Leistungen, die in den nachfolgenden
Leistungspositionen nicht enthalten sind, sind der
Abteilung Einkauf des AG möglichst vor Ausführung zur
Genehmigung aufzugeben und bei Rechnungslegung mit
einem "Z" zu kennzeichnen. Die Preise für derartige
Zusatzleistungen sind auf der Kalkulationsbasis der
Einheitspreise zu kalkulieren. Diese Z-Positionen sind
so ausreichend und umfassend zu beschreiben, dass
sowohl eine sachlich-fachliche als auch eine
kalkulatorische Nachprüfung durch den AG gewährleistet
ist, hierzu gehört insbesondere die Angabe der
verfahrenen Stunden.

Die Einheitspreise des S-EPA sind Nettopreise. Sie
gelten zuzüglich der zum jeweiligen
Leistungserbringungszeitpunkt gültigen Mehrwertsteuer.

A4) Abrechnung:

Eine evtl. vorhandene Position ""An-/Abfahrtpauschale""
darf grundsätzlich nur einmal pro Auftrag  berechnet
werden, auch wenn mehrere Anfahrten (auch an
verschiedenen Tagen) erforderlich sind. Sollten mehrere
Anfahrten aus Gründen erforderlich sein, die
ausschließlich der AG zu vertreten hat, sind diese
besonders zu begründen und als Z Position zu
kennzeichnen.
Soweit im Rahmen eines Auftrags zwei oder mehr
Positionen dieses S-EPA ausgeführt werden, die
gleichartige (identische) Teilleistungen überlappend
enthalten, darf lediglich eine dieser Positionen in
vollem Umfang abgerechnet werden. Die zweite bzw.
weitere Positionen sind dann mit einem anteiligen Preis
als Z-Position in Rechnung zu stellen

Maßgebend für die Abrechnung ist das nach
Fertigstellung der Arbeiten durch den AN zu nehmende
Aufmaß, sowie die Bestätigung es zuständigen
Kundenbetreuers/Bauleiters/Kfm. oder technischen
Objektmanager, dass die Leistungen durchgeführt wurden.

Das testierte Aufmaß bzw. die Bestätigung ist vom AN
mit der Schlussrechnung einzureichen. Ausgenommen
hiervon sind Vorgänge, die über unsere
Handwerkerkopplung (HWK) abgerechnet werden; in diesen
Fällen sind die Aufmaße/Bestätigungen vom AN, im Rahmen
der gesetzlichen Vorschriften, vorzuhalten und, auf
Verlangen des AG, jederzeit innerhalb von 7
Kalendertagen zur Prüfung einzureichen bzw. als
Dokumentenanhang in der HWK zu hinterlegen.
Der AG ist berechtigt, jederzeit ein gemeinsames Aufmaß
zu verlangen.

A5) Nachhaltigkeit

Als eines der führenden Wohnungsunternehmen sehen wir
uns mit unseren Partnern in der Verantwortung im Thema
Nachhaltigkeit: Es ist unsere Pflicht,
Wirtschaftlichkeit, Umweltverträglichkeit und
Lebensqualität miteinander in Einklang zu bringen. Dazu
gehört selbstverständlich auch, das Klima zu schützen,
Ressourcen effizient zu nutzen und den Menschen ein
angenehmes Lebensumfeld zu gestalten. Dazu möchten wir
beitragen  mit unserem Denken und Handeln, mit den
verwendeten Produkten und Lösungen.
Dabei geben wir innerhalb unserer EPAs dementsprechend
umweltverträgliche Produkte als Standard vor und
verweisen auf die sachgemäße Handhabung und Entsorgung
im Rahmen der von uns beauftragten Arbeiten.

A6) SONSTIGES

Die in diesen Bedingungen festgelegten Pflichten hat
der AN jedem Dritten aufzuerlegen, dessen er sich zur
Erfüllung dieser Pflichten bedient.
Die Einheitspreisabkommen dürfen weder ganz noch
teilweise in irgendeiner Form Dritten entgeltlich oder
unentgeltlich zugänglich gemacht werden.
*B) Allgemeine Technische Vorbemerkungen*
Allgemeine Technische Vorbemerkungen

B1) Allgemeines:

Für Lieferung und Ausführung gelten neben dem
Leistungsverzeichnis:

1.  Die neuesten DIN-Vorschriften (ausgenommen DIN
1961), VDE- und VDI-Richtlinien

2.  Die Vorschriften der zuständigen Behörden (z.B.
Bauaufsicht, Gewerbeaufsicht, Brandverhütung, TÜV,
Berufsgenossenschaften und Versorgungsbetriebe,

3.  Die Bestimmungen der Gerüstbauordnung

4.  Die Festlegungen des jeweiligen
Werkstoffherstellers. Die Werkstoffe müssen de
geforderten Bedingungen der Leistungsbeschreibung
entsprechen.

B2) Fachspezifische Nachweise:

Fachspezifische Nachweise, z.B. für den Umgang mit
Asbest, PAK, und dergleichen, sind auf Anforderung des
(AG) jederzeit und umgehend zu erbringen

Bei wesentlichen Änderungen z.B. Ausscheiden eines
befähigten Mitarbeiters oder Auslaufen eines
befristeten Nachweises (z.B. Schweißnachweis) ist der
AN verpflichtet, dies unverzüglich beim (AG)
schriftlich anzuzeigen und ggf. angebotene Aufträge
abzulehnen. Ebenso sind die jeweils gültigen
Unfallverhütungsvorschriften zu beachten und unbedingt
einzuhalten.

B3) Gebäudeschäden:

Falls dem AN bei der Durchführung von Reparaturarbeiten
weitere Gebäudeschäden bekannt werden (auch an anderen
Gewerken), so hat er den zuständigen Kundenbetreuer
oder Bauleiter des AG hierüber umgehend zu
unterrichten.

B4) Lager- und Abstellflächen:

Die Errichtung von Lager- und Arbeitsplätzen ist mit
der jeweiligen Bauleitung vorher abzustimmen.

Baustoffe und Bauteile dürfen nicht in den
Treppenhäusern und/oder auf anderen
Verkehrsflächen gelagert werden.

Bauschutt darf grundsätzlich nicht im Gebäude gelagert
werden.

B5) Bedingungen für die Entsorgung von Abfällen:

Der AN ist verpflichtet, die beim AG anfallenden
Abfälle ordnungsgemäß und sofort zu entsorgen. Zu
diesem Zweck hat er die einschlägigen Gesetze,
Verordnungen und sonstigen öffentlich-rechtlichen
Vorschriften - z.B. das Kreislaufwirtschafts- und
Abfallgesetz - einzuhalten. Eine Zwischenlagerung von
Abfällen ist nicht gestattet.

Sollten die für den Transport und die Entsorgung
erforderlichen Genehmigungen erlöschen, ist dies dem AG
unverzüglich schriftlich mitzuteilen. Mit Übernahme der
Abfälle durch den AN gehen Eigentum, Gefahr,
Verkehrssicherungspflicht und öffentlich-rechtliche
Verantwortung auf diesen über.

Der AG behält sich vor zu prüfen, ob der AN seinen
Pflichten nachgekommen ist. Hierzu kann der AG Einsicht
nehmen in die vom AN nach öffentlich-rechtlichen
Vorschriften zu führenden Nachweisbücher und in den
Genehmigungsbescheid der angefahrenen
Abfallentsorgungsanlage, dessen Vorlage der AN zu
bewirken hat.

Der AN hat zur Abdeckung aller - sowohl seiner als auch
die des AG sich aus der Abfallbeseitigung ergebenden
Haftungsrisiken unter Einschluß des
Gewässerschäden-Haftungsrisikos - auf seine Kosten eine
Haftpflichtversicherung in ausreichender Höhe für
Personen-, Sach- und Vermögensschäden abzuschließen und
dem AG den Abschluß auf Verlangen nachzuweisen. Diese
Regelung läßt die Haftung des AN unberührt.

Sämtliche Baustoffe und Einbauteile müssen hinsichtlich
hrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.
*C) Technische Vorbemerkungen*
C) Technische Vorbemerkungen

Auf die Einhaltung der Nomblätter DIN 4109 -
Schallschutz im Hochbau - , DIN EN 12831 -
Heizlastberechnung - , sowie die DVGW - TRGI, wird
besonders hingewiesen . Evtl .
Sonderbestimmungen der Wasser - und
Gasversorgungsunternehmen sowie der Fernheizwerke
sind zu beachten .
Alle Arbeiten an den Gasversorgungseinrichtungen dürfen
nur in Übereinstimmung mit den
Gasversorgungsunternehmen ausgeführt werden. Bei
Gasheizkesseln sind die
Betriebsbedingungen mit den Gasversorgungsunternehmen
zu vergleichen und aufeinander
abzustimmen.
Für alle Arbeiten sind handelsübliche, normgerechte
Materialien, b zw. d ie in der
Positionsbeschreibung aufgeführten Fabrikate zu
verwenden .
Bei den Bohr - u nd Stemmarbeiten in bewohnten Räumen
ist mit
größtmöglicher Sorgfalt und Sauberkeit zu arbeiten .
Unter den
Bohrstellen im darunterliegenden Geschoß ist eine
genügend
große Kunststoffwanne so zu befestigen, dass eine
Staubausbreitung in den Räumen nicht möglich ist.
Bei Wand- und Deckendurchführungen sind alle
Rohrleitungen
gemäß der Muster - Leitugnsanlagen- Richtlinie ( MLAR,
a ktuelle
Fassung) h insichtlich des Brandschutzes mit
entsprechenden
Rohrdudrchführungen zu installieren.
Unmittelbar nach der Rohrmontage müssen die Durchbrüche
fachgerecht geschlossen werden.
GEBO Verschraubungen sind nur in Abstimmung mit der
Fachbauleitung zu installieren.
Außenfühlerleitungen dürfen bei Altbauten nur in
Schutzrohren
verlegt werden. D ie fertige Anlage ist durchzuprüfen.
Die Befestigung der Rohrleitungen zur Wand oder Decke
hat
ausschließlich mit Dübeln zu erfolgen . Alle
Befestigungsteile
sind in korrosionsgeschützter Ausführung zu liefern und
mit
einer geräuschisolierenden Einlage zu versehen .
Mehrfaches Abdrücken der Anlage, v on Anlagenteilen
oder
Teilabschnitten auf Anordnung der Bauleitung sowie evtl
.
Montageunterbrechungen werden nicht besonders vergütet
.
Die fertigen Anlagen sind bei Inbetriebnahme sorgfältig
auszuspülen und einzuregulieren.
Bei dem Abnehmen der Heizkörper für Maler - u nd
Putzarbeiten sind die Heizkörper -
anschlüsse mit Stopfen bzw . d ie Rohranschlüsse mit
Schraubkappen zu versehen . Ventilhandräder bzw. d ie
Oberteile der Thermostatventile und automatische
Entlüftungsventile sind erst nach den
Anstreicherarbeiten zu
montieren, o der durch Abkleben vor Farbanstrich zu
schützen.
Das Auffüllen nach VDI 2035 ist von der ausführenden
Firma zu
dokumentieren . ( Anlagenbuch)
*Allgemeine Angaben zum Bauvorhaben*
Allgemeine Beschreibung

Die Baumaßnahme liegt in 45357 Essen, Grandhöhe 5.

Die Zufahrt ist über öffentliche Straßen möglich.

Bei der Baumaßnahme handelt es sich um die
heizungstechnische Sanierung
von einem bewohnten Mehrfamilienhaus mit 8
Wohneinheiten, EG bis 3.OG.

Die vorhandenen Nachtspeicheröfen müssen demontiert und
entsorgt werden,
sowie deren elektrischer Versorgungs,- und
Anschlußtechnik.

Die zu installierende Wärmepumpe (WP) ( separates LV )
soll das Haus zukünftig
mit Heizungswärme versorgen, die WP wird im Grünbereich
des Gebäudes aufgestellt,
die erforderliche Befestigung einschl. Betonfundament
muss erstellt werden, Speicher,
Verteiler, Pumpen sowie die weitere erforderliche
Technik wird in einem separaten
Kellerraum im Gebäudes installiert, die Verbindung
zwischen WP und der Technik im
Keller erfolgt mittels Erdleitungen.

Für die Heizungsleitungen im Kellergeschoss und in den
Geschossen ist als
Rohrleitungsmaterial Viega Temponox-Rohr vorgesehen.
Die Verteilleitungen sind
im Kellergeschoss unter diverse Unterzügen und durch
Trennwände an die jeweiligen
Steigepunkte heranzuführen. Vor jedem Steigepunkt wird
eine Strangregulier- und
Absperrkombination installiert, diese muss in einen
frei zugänglichen Bereich montiert
werden. Die Unterzüge dürfen nicht durchbohrt werden.

Die Isolierung der Leitung im Kellergeschoss erfolgt
mit Rohrschalen aus
Mineralfaser. Diese werden mit einer PVC Folie
(Isogenopak) geschützt.
Die Steigeleitungen in den Obergeschossen weden gedämmt
und in HZ Profilen
verlegt,

Die Wohnungen bleiben wärend der Bauausführung bewohnt.

### Bereich 1 Heizungsanlage Grandhöhe 5

#### Abschnitt 1.1 Demontage und Entsorgung von Nachtspeichergeräten

*Hinweis*
In den Häusern ist die elektrische Anlage der
Speicherheizung teilweise zu demontieren, sowie die
Speicheröfen in den Wohnungen abzuklemmen und
fachgerecht und ordnungsgemäß nach Vorgabe der TRGS 519
zu entsorgen.
Über die Entsorgung ist ein Nachweis zu erbringen,
welcher unaufgefordert der Bauleitung des AG zu
übergeben ist. Bei fehlenden Nachweisen kommt die
Demontage nicht zur Abrechnung.
Es muss bei der Demontage und Entsorgung der
Speicherheizung davon ausgegangen werden, dass diese
nur  heizungsstrangweise bzw. einzeln erfolgen kann.
Die Anschlussdosen der Geräte sind zu demontieren und
zu entsorgen, die Schalterdose ist mit einem
Dosendeckel zu schließen.
Die Kosten der Demontage, Entsorgung, Abklemmarbeiten
an den Speicherheizungen,, Kleinmaterial (Dosendeckel,
Klemmen etc.), sind in die Position NSP-Anlage
spannungsfreischalten einzurechnen und verstehen sich
als ein Stück Komplettleistung je Wohnung.
Raumthermostate sind spannungsfrei zu schalten und die
Stromkreise in der Unterverteilung abzuklemmen.
Raumthermostate dürfen nur nach Absprache mit der
Bauleitung des AG demontiert werden.

Die Doppeltarifzähler  und Rundsteuergeräte sind zu
demontieren und unverzüglich der Stadtwerke zu
übergeben. Ist eine Wohnung komplett ohne
Speicherheizung, ist der dazugehörige Zähler sofort den
Stadtwerken zu übergeben. Sollten, durch
Nichteinhaltung dieser  Vorgehensweise, dem Mieter
Kosten durch anfallende Zählermiete entstehen, hat der
AN diese zu tragen. Der Zeitpunkt der Zählerdemontage
ist zu dokumentieren und von der Bauleitung des AG
gegenzuzeichnen.
Die jeweiligen Zählernummern und Zählerstände  (NT/HT)
sind ebenfalls zu dokumentieren und der Bauleitung des
AG zu übergeben.
Auf Grund der Tarifänderung für die Mieter hat der AN
die erforderlichen Zähleranträge rechtzeitig und
unaufgefordert zu bearbeiten. Die Anträge sind durch
den AN beim zuständigen EVU einzureichen, damit eine
kurzfristige Zählermontage gewährleistet ist.
Abrechnung hierzu erfolgt hausweise und beinhaltet die
Bearbeitung der Zähleranträge, den Zähleraustausch
/-montage sowie die Rückgabe der Doppeltarifzähler beim
zuständigen EVU.

**1.1.10 Speicherofen entsorgen 4 KW**
Menge: 24,000 Stk

**1.1.20 Speicherofen entsorgen 6 KW**
Menge: 8,000 Stk

**1.1.30 NSP-Anlage spannungsfreischalten**
Menge: 8,000 Stk

**1.1.40 Schnellheizer demontieren**
Menge: 8,000 Stk

#### Abschnitt 1.2 Heizkörper

*Hinweis*
Vor Einbau bzw. Bestellung der nachstehenden Heizkörper
sind an Ort und Stelle, anhand der
Ausführungszeichnungen,
sämtliche Brüstungshöhen und Einbaustellen auf
Richtigkeit
hin zu überprüfen.

Das Verarbeiten der Ausgleichs-Winkel erfolgt, nach der
Empfehlung des Herstellers mit Hilfe einer
AWA-Montagelehre. Diese dient zum schnellen Einmessen
und Markieren des Höhen- und Tiefenabstandes zwischen
Heizkörperverschraubung und HZ HKU und Übertragen der
Maße auf HZ AWA und HZ PBV.

HZ AWA-Montagelehre Art.-Nr. 9153

**1.2.10 Kermi x2 Profil-V Typ22 BH600x100x1000mm QN1666, weiß, 10bar, Ventil rechts, mit Abdeckung**
Kermi x2 Profil-V Typ22
BH600x100x1000mm
QN1666, weiß, 10bar, Ventil rechts mit Abdeckung
Höhe: 600 mm
Länge: 1000 mm
Tiefe: 100 mm
Farbe: weiß

liefewrn und montieren
Menge: 16,000 Stk

**1.2.20 Kermi x2 Profil-V Typ22 BH600x100x1200mm QN1999, weiß, 10bar, Ventil rechts mit Abdeckung**
Kermi x2 Profil-V Typ22 BH600x100x1200mm
QN1999, weiß, 10bar, Ventil rechts mit Abdeckung
Höhe: 600 mm
Länge: 1200 mm
Tiefe: 100 mm
Farbe: weiß

liefern und montieren
Menge: 8,000 Stk

**1.2.30 Kermi x2 Profil-V Typ33 BH500x155x1600mm QN3110, weiß, 10bar, Ventil rechts mit Abdeckung**
Kermi x2 Profil-V Typ33 BH500x155x1600mm
QN3110, weiß, 10bar, Ventil rechts mit Abdeckung
Höhe: 500 mm
Länge: 1600 mm
Tiefe: 155 mm
Farbe: weiß

liefern und montieren
Menge: 8,000 Stk

**1.2.40 Kermi x2 Profil-K Typ12 BH900x64x500mm QN862, weiß, 10 bar, m. Abdeckung**
Kermi x2 Profil-K Typ12 BH900x64x500mm
QN862, weiß, 10 bar, m. Abdeckung
Höhe: 900 mm
Länge: 500 mm
Tiefe: 64 mm
Farbe: weiß

liefern und montieren
Menge: 8,000 Stk

**1.2.50 Kermi Basic-50 Bad Heizkörper 1770x35x599mm QN993, weiß**
Kermi Basic-50 Bad Heizkörper 1770x35x599mm
QN993, weiß
Höhe: 1770 mm
Länge: 599 mm
Tiefe: 35 mm
Farbe: weiß

liefern und montieren
Menge: 8,000 Stk

**1.2.60 OVENTROP-Anschluss-Set für Badheizkörper "Multiblock T/Uni SH",Durchgang, weiß**
OVENTROP-Anschluss-Set für Badheizkörper "Multiblock
T/Uni SH", Durchgang, weiß
Anschluss-Sets für Badheizkörper Multiblock T zur
Verwendung an Heizkörpern mit Vor- und
Rücklaufanschluss. Rohrabstand 50 mm. Kennzeichnung auf
Gehäuse OV 2. Bestehend aus: - Multiblock T,
Zweirohrarmatur Durchgangsform mit Voreinstellung -
Design-Abdeckung, Durchgangsform - Uni SH, Thermostat
mit Gewindeanschluss M 30 x 1,5 - SH -Cap Einsetzbar:
im Zweirohrbetrieb als Thermostatventil, als
Absperrverschraubung, zum Entleeren, zum Befüllen. Mit
Nullstellung. Sollwertbereich: 7-28 C Skalenkappe: 0
1-5
Artikelnr.: 1184183

liefern und montieren
Menge: 8,000 Stk

**1.2.70 OVENTROP-Thermostatventil "AV 9" DN15, R 1/2", PN10, Durchgang**
OVENTROP-Thermostatventil "AV 9" DN15, R 1/2", PN10,
Durchgang

Thermostatventil AV 9für den manuellen Hydraulischen
Abgleich Einsatz in Zweirohr-Zentralheizungsanlagen mit
Zwangsumwälzung. Mit von außen ablesbarer, stufenloser
Voreinstellung. Unter Anlagendruck veränderbare
Voreinstellung durch Bedienungswerkzeug oder
Maulschlüssel SW 13. Austausch des Ventileinsatzes ohne
Entleerung der Anlage möglich. Messing-Armatur, mit
vernickeltem Gehäuse, Spindel aus nichtrostendem Stahl.
Anschluss für Gewinde- und Klemmverbindungen. Geprüft
und zugelassen gemäß EN 215. Alle Thermostatventile AV
9 haben eine weiße Bauschutzkappe mit 3 stirnseitigen
Stegen. Thermostat-Gewindeanschluss: M 30 x 1,5

Artikelnr.: 1183804
Menge: 8,000 Stk

**1.2.80 OVENTROP-Thermostat "Uni L" 7-28 C, 0 * 1-5, Flüssig-Fühler, weiß**
OVENTROP-Thermostat "Uni L"
7-28 C, 0 * 1-5, Flüssig-Fühler, weiß

liefern und montieren
Menge: 40,000 Stk

**1.2.90 Einregulieren der statischen Heizung**
Einregulieren der statischen Heizung
kompl . Einregulieren der statischen Heizung
mit Einstellung der erforderlichen Wassermengen für die
einzelnen Steigestränge an den Strandgregulierventilen
, sowie
Erstellung eines Einregulierungsprotokolls zum Nachweis
bei
der Bauleitung . Die Dokumentation wird abschließend
Bestandteil des Revisionsordner .
Menge: 1,000 Stk

#### Abschnitt 1.3 Rohrleitungen und Strangventile

*Hinweis*
Das Verarbeiten der Ausgleichs-Winkel erfolgt, nach der
Empfehlung des Herstellers mit Hilfe einer
AWA-Montagelehre. Diese dient zum schnellen Einmessen
und Markieren des Höhen- und Tiefenabstandes zwischen
Heizkörperverschraubung und HZ HKU und Übertragen der
Maße auf HZ AWA und HZ PBV.

HZ AWA-Montagelehre Art.-Nr. 9153

**1.3.10 Temponox-Rohr 1.4520, 15x1,0 Viega 591175**
Temponox-Rohr 1.4520,
Edelstahlrohr aus Werkstoff 1.4520,
Anwendung nur für geschlossene Heiz-
und Kühlkreisläufe,
nicht für die Trinkwasserinstallation
zugelassen!
6 m in Stangen,
Modell-Nr. 1703

Einschließlich sämtlicher Form- und Verbindungsstücke
sowie der Zuschläge für Befestigungen, bestehend aus:
Profileisen, korrosionsgeschützt, mit
Metallspreizdübeln,
Schrauben und Rohrschellen mit Weichgummieinlage oder Pendelaufhängungen mit Spreizdübel,
Schrauben und verz. Bandeisen sowie Sonderbefestigung
als Montageschienen.Im Bereich der sichtbar verlegten
Leitungen sind Duo-Schellen z.B. BIS Duplo KS
(mind.zweimal pro Geschoss) mit weißen Weichgummieinlagen bzw. Schellen aus PP-Zentralbefestigung
( Fabr. Müpro, Sikla o.ä.) zu verwenden.

15 X 1,0 (600)  Viega 591175

liefern und montieren
Menge: 100,000 m

**1.3.20 Temponox-Rohr 1.4520, 18x1,0 Viega 591182**
Temponox-Rohr 1.4520,
Edelstahlrohr aus Werkstoff 1.4520,
Anwendung nur für geschlossene Heiz-
und Kühlkreisläufe,
nicht für die Trinkwasserinstallation
zugelassen!
6 m in Stangen,
Modell-Nr. 1703

Einschließlich sämtlicher Form- und Verbindungsstücke
sowie der Zuschläge für Befestigungen, bestehend aus:
Profileisen, korrosionsgeschützt, mit
Metallspreizdübeln,
Schrauben und Rohrschellen mit Weichgummieinlage oder Pendelaufhängungen mit Spreizdübel,
Schrauben und verz. Bandeisen sowie Sonderbefestigung
als Montageschienen.Im Bereich der sichtbar verlegten
Leitungen sind Duo-Schellen z.B. BIS Duplo KS
(mind.zweimal pro Geschoss) mit weißen Weichgummieinlagen bzw. Schellen aus PP-Zentralbefestigung
( Fabr. Müpro, Sikla o.ä.) zu verwenden.

wie

18 X 1,0 (240)  Viega 591182

liefern und montieren
Menge: 177,000 m

**1.3.30 Temponox-Rohr 1.4520, 22x1,2 Viega 591199**
Temponox-Rohr 1.4520,
Edelstahlrohr aus Werkstoff 1.4520,
Anwendung nur für geschlossene Heiz-
und Kühlkreisläufe,
nicht für die Trinkwasserinstallation
zugelassen!
6 m in Stangen,
Modell-Nr. 1703

Einschließlich sämtlicher Form- und Verbindungsstücke
sowie der Zuschläge für Befestigungen, bestehend aus:
Profileisen, korrosionsgeschützt, mit
Metallspreizdübeln,
Schrauben und Rohrschellen mit Weichgummieinlage oder Pendelaufhängungen mit Spreizdübel,
Schrauben und verz. Bandeisen sowie Sonderbefestigung
als Montageschienen.Im Bereich der sichtbar verlegten
Leitungen sind Duo-Schellen z.B. BIS Duplo KS
(mind.zweimal pro Geschoss) mit weißen Weichgummieinlagen bzw. Schellen aus PP-Zentralbefestigung
( Fabr. Müpro, Sikla o.ä.) zu verwenden.

22 X 1,2 (420)  Viega 591199

liefern und montieren
Menge: 35,000 m

**1.3.40 Temponox-Rohr 1.4520, 28x1,2 Viega 591205**
Temponox-Rohr 1.4520,
Edelstahlrohr aus Werkstoff 1.4520,
Anwendung nur für geschlossene Heiz-
und Kühlkreisläufe,
nicht für die Trinkwasserinstallation
zugelassen!
6 m in Stangen,
Modell-Nr. 1703

Einschließlich sämtlicher Form- und Verbindungsstücke
sowie der Zuschläge für Befestigungen, bestehend aus:
Profileisen, korrosionsgeschützt, mit
Metallspreizdübeln,
Schrauben und Rohrschellen mit Weichgummieinlage oder Pendelaufhängungen mit Spreizdübel,
Schrauben und verz. Bandeisen sowie Sonderbefestigung
als Montageschienen.Im Bereich der sichtbar verlegten
Leitungen sind Duo-Schellen z.B. BIS Duplo KS
(mind.zweimal pro Geschoss) mit weißen Weichgummieinlagen bzw. Schellen aus PP-Zentralbefestigung
( Fabr. Müpro, Sikla o.ä.) zu verwenden.

28 X 1,2 (240)  Viega 591205

liefern und montieren
Menge: 45,000 m

**1.3.50 Temponox-Rohr 1.4520, 35x1,5 Viega 591212**
Temponox-Rohr 1.4520,
Edelstahlrohr aus Werkstoff 1.4520,
Anwendung nur für geschlossene Heiz-
und Kühlkreisläufe,
nicht für die Trinkwasserinstallation
zugelassen!
6 m in Stangen,
Modell-Nr. 1703

Einschließlich sämtlicher Form- und Verbindungsstücke
sowie der Zuschläge für Befestigungen, bestehend aus:
Profileisen, korrosionsgeschützt, mit
Metallspreizdübeln,
Schrauben und Rohrschellen mit Weichgummieinlage oder Pendelaufhängungen mit Spreizdübel,
Schrauben und verz. Bandeisen sowie Sonderbefestigung
als Montageschienen.Im Bereich der sichtbar verlegten
Leitungen sind Duo-Schellen z.B. BIS Duplo KS
(mind.zweimal pro Geschoss) mit weißen Weichgummieinlagen bzw. Schellen aus PP-Zentralbefestigung
( Fabr. Müpro, Sikla o.ä.) zu verwenden.

35 X 1,5 (180)  Viega 591212

liefern und montieren
Menge: 15,000 m

**1.3.60 Temponox-Rohr 1.4520, 42x1,5 Viega 591229**
Temponox-Rohr 1.4520,
Edelstahlrohr aus Werkstoff 1.4520,
Anwendung nur für geschlossene Heiz-
und Kühlkreisläufe,
nicht für die Trinkwasserinstallation
zugelassen!
6 m in Stangen,
Modell-Nr. 1703

Einschließlich sämtlicher Form- und Verbindungsstücke
sowie der Zuschläge für Befestigungen, bestehend aus:
Profileisen, korrosionsgeschützt, mit
Metallspreizdübeln,
Schrauben und Rohrschellen mit Weichgummieinlage oder Pendelaufhängungen mit Spreizdübel,
Schrauben und verz. Bandeisen sowie Sonderbefestigung
als Montageschienen.Im Bereich der sichtbar verlegten
Leitungen sind Duo-Schellen z.B. BIS Duplo KS
(mind.zweimal pro Geschoss) mit weißen Weichgummieinlagen bzw. Schellen aus PP-Zentralbefestigung
( Fabr. Müpro, Sikla o.ä.) zu verwenden.

42 X 1,5 (120)  Viega 591229

liefern und montieren
Menge: 2,000 m

**1.3.70 Danfoss Strangdifferenzdruckregler ASV-P ASV-P 15, Rp 1/2, Sollwert 0,1 bar**
Danfoss Strangdifferenzdruckregler ASV-P
ASV-P 15, Rp 1/2, Sollwert 0,1 bar

liefern und montieren
Menge: 1,000 Stk

**1.3.80 Danfoss Strangdifferenzdruckregler ASV-P ASV-P 20, Rp 3/4, Sollwert 0,1 bar**
Danfoss Strangdifferenzdruckregler ASV-P
ASV-P 20, Rp 3/4, Sollwert 0,1 bar

liefern und montieren
Menge: 1,000 Stk

**1.3.90 Danfoss Strangdifferenzdruckregler ASV-P ASV-P 25, Rp 1, Sollwert 0,1 bar**
Danfoss Strangdifferenzdruckregler ASV-P
ASV-P 25, Rp 1, Sollwert 0,1 bar

liefern und montieren
Menge: 8,000 Stk

**1.3.100 Danfoss Strangdifferenzdruckregler ASV-P ASV-P 32, Rp 1 1/4, Sollwert 0,1 bar**
Danfoss Strangdifferenzdruckregler ASV-P
ASV-P 32, Rp 1 1/4, Sollwert 0,1 bar

liefern und montieren
Menge: 4,000 Stk

**1.3.110 Danfoss Strangregulier- und Messventil ASV-BD 15, Impulsleit, ASV-P/PV, Rp 1/2**
Danfoss Strangregulier- und Messventil
ASV-BD 15, Impulsleit, ASV-P/PV, Rp 1/2

liefern und montieren
Menge: 1,000 Stk

**1.3.120 Danfoss Strangregulier- und Messventil ASV-BD 20, Impulsleit, ASV-P/PV, Rp 3/4**
Danfoss Strangregulier- und Messventil
ASV-BD 20, Impulsleit, ASV-P/PV, Rp 3/4

liefern und montieren
Menge: 1,000 Stk

**1.3.130 Danfoss Strangregulier- und Messventil ASV-BD 25, Impulsleit, ASV-P/PV, Rp 1**
Danfoss Strangregulier- und Messventil
ASV-BD 25, Impulsleit, ASV-P/PV, Rp 1

liefern und montieren
Menge: 8,000 Stk

**1.3.140 Danfoss Strangregulier- und Messventil ASV-BD 32, Impulsleit, ASV-P/PV, Rp 5/4**
Danfoss Strangregulier- und Messventil
ASV-BD 32, Impulsleit, ASV-P/PV, Rp 5/4

liefern und montieren
Menge: 4,000 Stk

**1.3.150 Danfoss Impulsleitung 1,5 m für ASV-P/PV/I/M**
Danfoss Impulsleitung 1,5 m für
ASV-P/PV/I/M

liefewrn und montieren
Menge: 12,000 Stk

**1.3.160 Danfoss EPP-Isolierschale DN 15-20 für ASV-PV, bis Medium 120 C, schwarz**
Danfoss EPP-Isolierschale DN 15-20
für ASV-PV, bis Medium 120 C, schwarz

liefern und montieren
Menge: 1,000 Stk

**1.3.170 Danfoss EPP-Isolierschale DN 25 für ASV-PV, bis Medium 120 C, schwarz**
Danfoss EPP-Isolierschale DN 25
für ASV-PV, bis Medium 120 C, schwarz

liefern und montieren
Menge: 16,000 Stk

**1.3.180 Danfoss EPP-Isolierschale DN 32 für ASV-PV, bis Medium 120 C, schwarz**
Danfoss EPP-Isolierschale DN 32
für ASV-PV, bis Medium 120 C, schwarz

liefern und montieren
Menge: 8,000 Stk

**1.3.190 HZ-Heizkörperanschluss 15mm V Pressen Cu/C-Stahl Pressen Kontur V**
HZ-Heizkörperanschluss, 15 mm, Kontur V, Pressen;
Artikelnummer: 1445

HZ-Heizkörperanschluss, 15 mm, Kontur V, zum Pressen
von Cu/C-Stahl. Zweiteiliger HZ Heizkörperanschlüsse
aus Messing für den schnellen Heizkörperanschluss bei
der Vorwandinstallation.

Produkteigenschaften:
- hohes Durchflussvermögen
- für Kupfer- und Stahlrohre
- max. 10 Bar Betriebsdruck
- max. 90 °C Dauerbetriebstemperatur

Geeignet für:
- Ausgleichs-Winkel-Absperrverschraubung (AWA)
voreinstellbar absperrbar bzw. wahlweise auch
entleerbar

Artikelnummer: 1445

liefern und montieren.
Menge: 48,000 Stk

**1.3.200 HZ-Ausgleichswinkelabsperrung AWA mit HZ-Klemmringverschr. Nr 1034 für HKU**
HZ-Ausgleichswinkelabsperrung AWA, mit
HZ-Klemmringverschraubung für HKU; Artikelnummer: 1022
+ Hinzufügen

HZ-Ausgleichswinkelabsperrung AWA, absperrbare,
voreinstellbare Verbindung zwischen
HZ-Heizkörperanschluss und Ventilkompaktheizkörper.

Kupferrohr mit Klemmringverschraubung ½", Ø 15mm, für
die Verbindung zwischen HZ-HKU und
Ventilkompaktheizkörper.

- absperrbar

- voreinstellbar

- 15 mm Kupferrohr, vernickelt

- passt zu allen HZ Heizkörperanschlüssen

- Tiefe: 125 mm, Höhe: 100 mm

- Höhe und Tiefe durch Ablängen frei wählbar

- inkl. Klemmringverschraubung zum Heizkörperanschluss

- kein Hahnblock erforderlich

Artikelnummer: 1022

liefern und montieren.
Menge: 40,000 Stk

**1.3.210 HZ-Paßbogenverschraubung PBV mit HZ-Klemmringverschr. Nr 1034 für HKU**
HZ-Paßbogenverschraubung PBV, mit
HZ-Klemmringverschraubung für HKU; Artikelnummer: 1021

HZ-Paßbogenverschraubung PBV, schnelle und flexible
Verbindung zwischen HZ-Heizkörperanschluss und
Ventilkompaktheizkörper.

Kupferrohr mit Klemmringverschraubung ½", Ø 15mm, für
Verbindung zwischen HZ-HKU und Ventilkompaktheizkörper.

- 15 mm Kupferrohr, vernickelt

- passt zu allen HZ Heizkörperanschlüssen

- Tiefe: 120 mm, Höhe: 72 mm

- Höhe und Tiefe durch Ablängen frei wählbar

- inkl. Klemmringverschraubung zum Heizkörperanschluss

- kein Hahnblock erforderlich

Artikelnummer: 1021

liefern und montieren
Menge: 8,000 Stk

**1.3.220 HZ-Klemmringverschraubung KVA 15 x 3/4" zw. HZ-AWA/ PBV u. Heizkörper m. 3/4" AG**
HZ-Klemmringverschraubung KVA 15 x 3/4"; Artikelnummer:
1025

HZ-Klemmringverschraubung KVA 15 x 3/4", Vernickelte
Klemmringverschraubung für die Verbindung von Passbogen
(PBV) oder Ausgleichswinkelabsperrverschraubung (AWA-E,
AWA) und Ventilkompaktheizkörper mit ¾'' Außengewinde.

Artikelnummer: 1025

liefern und montieren.
Menge: 48,000 Stk

#### Abschnitt 1.4 Verkleidungen für Heizungsleitungen

*Hinweis*
Zuschnitt der Fußleisten

Der Zuschnitt erfolgt nach der Empfehlung des
Herstellers mit einer Ausklinkzange und
Gehrungsscheidlade. Die Ausklinkzange ist eine schnelle
und saubere Verarbeitung der HZ-Heizkörperanschlüsse in
Verbindung mit den HZ-Kunststoffsockelleisten.
Für einen exakten Gehrungsschnitt wird die Verwendung
der Gehrungsschneidlade empfohlen.
HZ Ausklinkzange  Art.-Nr.9150
HZ Gehrungsschneidlade  Art.-Nr.146

**1.4.10 HZ Steigstrangprofil U-Form STP 75-150 Weiß**
HZ Steigstrangprofil U-Form STP 75-150,
Weiß

liefern und montieren
Menge: 36,000 m

**1.4.20 HZ Befestigungsklammer BFK 150**
HZ Befestigungsklammer BFK 150,
für STP 75-150 Art.-Nr. 880

liefern und montieren
Menge: 48,000 Stk

**1.4.30 HZ Steigstrangprofil L-Form STP L 75-150 Weiß**
HZ Steigstrangprofil L-Form STP L 75-150
Weiß

liefern und montieren
Menge: 72,000 m

**1.4.40 HZ Befestigungskl BFK L 75-150**
HZ Befestigungskl BFK L 75-150, Nr 6289
für STP L 75-150 Art.-Nr. 6280

liefern und montieren
Menge: 216,000 Stk

**1.4.50 HZ Nageldübel ND 80-8 80 x 8 mm**
HZ Nageldübel ND 80-8 80 x 8 mm
Nr 208 m Senkkopf u Schraubn (50St=1VPE) je VPE

liefern und montieren
Menge: 275,000 Stk

**1.4.60 HZ-Sockelleiste SLF Plus Weiß, 2m mit zusätzl. Dichtlippe zum Boden**
HZ-Sockelleiste SLF Plus Weiß, 2m
mit zusätzl. Dichtlippe zum Boden

liefwrn und montieren
Menge: 100,000 m

**1.4.70 HZ-Endstück links SLF + BLF Weiß für HZ-Sockelleiste SLF /Plus und BLF**
HZ-Endstück links SLF + BLF Weiß
für HZ-Sockelleiste SLF /Plus und BLF

liefern und montieren
Menge: 20,000 Stck

**1.4.80 HZ-Endstück rechts SLF + BLF Weiß für HZ-Sockelleiste SLF /Plus und BLF**
HZ-Endstück rechts SLF + BLF Weiß
für HZ-Sockelleiste SLF /Plus und BLF

liefern und montieren
Menge: 20,000 Stck

**1.4.90 HZ-Schelle 2150 höhenverstellbar, 22 mm Befestigung über Rohr SLF/Plus SLT SLL**
HZ-Schelle 2150 höhenverstellbar, 22 mm
Befestigung über Rohr SLF/Plus SLT SLL

liefern und montieren
Menge: 120,000 Stck

**1.4.100 HZ-Abdeckblende für HKU Weiß zum Abdecken der Aussparung des HZ-HKU**
*** Bedarfsposition mit GB
HZ-Abdeckblende für HKU Weiß
zum Abdecken der Aussparung des HZ-HKU

liefern und montieren
Menge: 40,000 Stck

#### Abschnitt 1.5 Sonstiges

**1.5.10 Füllen, Entlüften, Druckprobe**
Füllen, Entlüften, Druckprobe
Entleeren, mehrmaliges Füllen, Entlüften, Druckprobe
und Inbetriebnahme der neuen Heizungsanlage, ggf . auch
in
Teilbereichen. Die Druckprobe ist gem . DIN auszuführen
und
eine Druckprobenbescheinigung zu erstellen. Diese
Bescheinigung ist bei der Abnahme
vorzulegen und mit der Schlussrechnung anzureichen .
Die Dokumentation wird
abschließend Bestandteil des Revisionsordner
Menge: 1,000 Stk

#### Abschnitt 1.6 Dämmung und Brandschutz

*Hinweis*
Allgemeine Anforderungen Dämmung von Rohrleitungen

Fabrikat: ROCKWOOL
Produkt: Rockwool 800

Die Dämmung der technischen Anlagen ist unter Beachtung
der
anerkannten Regeln der Technik, insbesondere
- DIN 18421 Dämmarbeiten an technischen Anlagen
- DIN 4140 Dämmarbeiten an Betriebs - und
haustechnischen Anlagen
- DIN 4102 Brandverhalten von Baustoffen und Bauteilen
Die gedämmten Rohrleitungen sind mit
Klebebezeichnungsbänder mit Richtungspfeilen aus
selbstklebender Kunststofffolie, Farbe nach DIN 2404
und
Beschriftung gem . Medium, dauerhaft zu versehen .
Wärmedämmungsarten Rohrleitung
A bgehängte Decken, Versorgungsschächte :
Mineralfaserwärmedämmung alukaschiert
Wärmedämmung aus Polyethylenschaum
Wärmedämmungsarten Armaturen :
Wärmedammkappe mit Polystyrol - Ummantelung
Dämmschalen aus Mineralfasererzeugnissen
zur Dämmung von Rohrleitungen für nichtbrennbare
Flüssigkeiten . Die Dämmdicke ist nach der EnEV in
gültiger
Fassung nach Tabelle 1 auszuführen . Bei der
aluminiumkaschierten Dämmschale sind die Überlappungen
zu
verkleben . Die Rundstöße sind ebensfalls mit
selbstklebenden
A lufolienbändern diffusions - und fugendicht
abzukleben .
Dämmschalen sind mit verzinktem Bindedraht, gemäß DIN
4140 mit 8 Wickelungen pro lfd. M . , zu befestigen .
Formstücke wie z . B Bögen ( Gehrungschnitt oder
Segmentbogen ) und Auschnitte sind entsprechend
zuschneiden .
Zuschnittarbeiten für Formstücke, A usschnitte,
Passstücke,
Stutzen, Endkappen und Kleinmaterial sind mit in den
Einzelpositionen einzukalkulieren .
Baustoffklasse : nichtbrennbar nach DIN 4102-1
Schmelzpunkt : > 1000 °C nach DIN 4102-17
Wärmeleitfähigkeit : 0,035 W /( mK ) EnEV
Rohdichte : > 90 Kg / m ³
A S - Qualität : nach AGI Q 135
Typ : Dämmschale mit Alukaschierung( A 2 )
- DIN 4109 Schallschutz im Hochbau
- VDI 2055 Wärme und Kälteschutz Betriebs - und
Haustechnischer Anlagen
- LAR Leitungsanlagenrichtlinien
- Energieeinsparverordnung
sowie den aktuellen Verarbeitungsvorschriften der
Hersteller
und Fachverbände auszuführen .
A lle Rohrleitungen sind grundsätzlich einzeln, auch
an
Kreuzungsstellen, zu dämmen . Im Bereich von Wand -
und
Deckendurchgängen sind die Rohrleitungen durchgehend zu
dämmen . Die brandschutztechnischen Bestimmungen und
A uflagen sind zu beachten . Es sind nur geprüfte und
zugelassene Abschottungen zu verwenden . Neben den
Durchführungsdämmungen sind auch die Mindestdämmlängen
der weiterführenden Dämmungen einzuhalten und in der
Kalkulation zu berücksichtigen . Die ordnungsgemäße
Ausführung ist vom Unternehmer nach Abschluss der
Arbeiten
durch eine Übereinstimmungserklärung zu bescheinigen .
Die
Brandschutzdurchführungen sind am Einbauort auffindbar
,
zugänglich, dauerhaft und ablesbar zu kennzeichnen .
Bei der Verlegung der aluminiumkaschierten Dämmschalen
sowie Mineralfasermatten mit gitternetzverstärkter
A luminiumfolie sind die Überlappungen zu verkleben .
Die
Rundstöße sind ebensfalls mit selbstklebenden
Aluminiumfolienbändern diffusionsdicht abzukleben .
Dämmschalen sind mit verzinktem Bindedraht gemäß DIN
4140
mit 8 Wickelungen pro lfd. M . , zu befestigen .
A bsperrorgane, Ventile und Regelarmaturen sind mit
formgeschäumten PUR - Halbschalen mit Ummantelung, die
mit
Spannbändern fixiert werden, zu dämmen .
Die gedämmten Rohrleitungen sind
mitKlebebezeichnungsbänder mit Richtungspfeilen aus
selbstklebender Kunststofffolie, Farbe nach DIN 2404
und
Beschriftung gem . Medium, dauerhaft zu versehen .
Wärmedämmungsarten Rohrleitung
A bgehängte Decken, Versorgungsschächte :
Mineralfaserwärmedämmung alukaschiert
In der Vorwandinstallation, Leichtbauwände, unter
Putz und im
Bodenaufbau :
Wärmedämmung aus Polyethylenschaum
Wärmedämmungsarten Armaturen :
Wärmedammkappe mit Polystyrol - Ummantelung
Dämmschalen aus Mineralfasererzeugnissen
zur Dämmung von Rohrleitungen für nichtbrennbare
Flüssigkeiten . Die Dämmdicke ist nach der EnEV in
gültiger
Fassung nach Tabelle 1 auszuführen . Bei der
aluminiumkaschierten Dämmschale sind die Überlappungen
zu
verkleben . Die Rundstöße sind ebensfalls mit
selbstklebenden
A lufolienbändern diffusions - und fugendicht
abzukleben .
Dämmschalen sind mit verzinktem Bindedraht, gemäß DIN
4140 mit 8 Wickelungen pro lfd. M . , zu befestigen .
Formstücke wie z . B Bögen ( Gehrungschnitt oder
Segmentbogen ) und Auschnitte sind entsprechend
zuschneiden .
Zuschnittarbeiten für Formstücke, A usschnitte,
Passstücke,
Stutzen, Endkappen und Kleinmaterial sind mit in den
Einzelpositionen einzukalkulieren .
Baustoffklasse : nichtbrennbar nach DIN 4102-1
Schmelzpunkt : > 1000 °C nach DIN 4102-17
Wärmeleitfähigkeit : 0,035 W /( mK ) EnEV
Rohdichte : > 90 Kg / m ³
A S - Qualität : nach AGI Q 135
Typ : Dämmschale mit Alukaschierung( A 2 )

Sichtbare Leitungen im Keller ausführen  mit
Oberflächenschutz Hart-PVCaus bzw. Hart-PVC
(Kalle-Isogenopak) mit Manschetten an den Isolierenden.
Bögen, Abzweige und sonstige Formstücke sind mit
Formteilen sauber als Sichtmontage auszuführen.

Höhe der Rohre über Standfläche bis 3,0 m.

Komplett liefern und betriebsfertig montieren .
Material und Lohn

**1.6.10 Rockwool 800 Dämmschale DN 12 - 15 x 20 mm**
Rockwool 800
Dämmschale DN 12 - 15 x 20 mm
wie vor beschrieben, jedoch
Nennweite : DN 12
Da - Rohrleitung : 15 mm
Dämmdicke : 20 mm

liefern und montieren
Menge: 30,000 m

**1.6.20 Rockwool 800 Dämmschale DN 15 - 18 x 20 mm**
Rockwool 800
Dämmschale DN 15 - 18 x 20 mm
wie vor beschrieben, jedoch
Nennweite : DN 15
Da - Rohrleitung : 18 mm
Dämmdicke : 20 mm

liefern und montieren
Menge: 177,000 m

**1.6.30 Rockwool 800 Dämmschale DN 20 - 22 x 20 mm**
Rockwool 800
Dämmschale DN 20 - 22 x 20 mm
wie vor beschrieben, j edoch
Nennweite : DN 20
Da - Rohrleitung : 22 mm
Dämmdicke : 20 mm

liefern und montieren
Menge: 35,000 m

**1.6.40 Rockwool 800 Dämmschale DN 20 - 22 x 30 mm**
Rockwool 800 Dämmschale DN 20 - 22 x 30 mm
Rockwool 800
Dämmschale DN 20 - 22 x 3 0 mm
wie vor beschrieben, j edoch
Nennweite : DN 20
Da - Rohrleitung : 22 mm
Dämmdicke : 30 mm

liefern und montieren
Menge: 5,000 m

**1.6.50 Mehrpreis für Hauptposition mit Oberflächenschutz Hart-PVC**
Oberflächenschutz aus bzw. Hart-PVC (Kalle-Isogenopak
mit Manschetten an den Isolierenden. Bögen, Abzweige
und sonstige Formstücke sind mit Formteilen sauber als
Sichtmontage auszuführen
Menge: 5,000 m

**1.6.60 Rockwool 800 Dämmschale DN 25 - 28 x 20 mm**
Rockwool 800
Dämmschale DN 25 - 28 x 3 0 mm
wie vor beschrieben, jedoch
Nennweite : DN 25
Da - Rohrleitung : 28 mm
Dämmdicke : 30 mm

liefern und montieren
Menge: 40,000 m

**1.6.70 Rockwool 800 Dämmschale DN 25 - 28 x 30 mm**
Rockwool 800 Dämmschale DN 25 - 28 x 30 mm
Dämmschale DN 25 - 28 x 3 0 mm
wie vor beschrieben, jedoch
Nennweite : DN 25
Da - Rohrleitung : 28 mm
Dämmdicke : 30 mm

liefern und montieren
Menge: 5,000 m

**1.6.80 Mehrpreis für Hauptposition mit Oberflächenschutz Hart-PVC**
Oberflächenschutz aus bzw. Hart-PVC (Kalle-Isogenopak
mit Manschetten an den Isolierenden. Bögen, Abzweige
und sonstige Formstücke sind mit Formteilen sauber als
Sichtmontage auszuführen
Menge: 5,000 m

**1.6.90 Rockwool 800 Dämmschale DN 32 - 35 x 40 mm**
Rockwool 800
Dämmschale DN 32 - 35 x 40 mm
wie vor beschrieben, jedoch
Nennweite : DN 32
Da - Rohrleitung : 35 mm
Dämmdicke : 40 mm

liefern und montieren
Menge: 15,000 m

**1.6.100 Mehrpreis für Hauptposition mit Oberflächenschutz Hart-PVC**
Oberflächenschutz aus bzw. Hart-PVC (Kalle-Isogenopak
mit Manschetten an den Isolierenden. Bögen, Abzweige
und sonstige Formstücke sind mit Formteilen sauber als
Sichtmontage auszuführen
Menge: 15,000 m

**1.6.110 Vermörteln von Brandschutzdurchführungen**
Vermörteln von Brandschutzdurchführungen

Rohrleitungstrassen durch deren Verlauf
unterschiedliche
Nutzungsbereiche miteinander verbunden werden, müssen
an
den Durchdringungsstellen ( Wand - und
Deckendurchbrüche )
brandschutztechnische Schottungen erhalten, durch die
eine
Brandfortleitung und Rauchübertragung in andere
Nutzungsbereiche sicher verhindert wird.
Diese Brandschottungen sind nach DIN 4102 in der
Feuerwiderstandsklasse R 90 auszuführen.
Vermörtelung von umlaufenden Ringspalt an
brandschutztechnischen Schottungen im
Wand - und Deckenbereich .
Material : Mauermörtel MG III ( DIN 1053 - 1)
Die ordnungsgemäße Ausführung ist vom AN
nach Abschluss der Arbeiten durch eine
Übereinstimmungserklärung zu bescheinigen .
Für das Aufmaß sind die geschlossenenen
Durchbrüche in einem Grundrissplan nummeriert mit
Durchmesser und Wand- bzw . Deckenstärke anzugeben .
In den Kosten sind systembedingte Komponeten, Hilfs -,
K lein -,
Befestigungs - und Kennzeichnungsschilder sowie
Schalungsmaterialen für eine einwandfreie Herstellung
der
Schottungen mit einzukalkulieren .

Komplett liefern und fachgerecht einbauen .
Material und Lohn
Menge: 80,000 Stk

**1.6.120 Brandschutzdurchführung Steigeltg ./ HK -Anschlüsse**
Brandschutzdurchführung Steigeltg ./ HK -Anschlüsse
als Durchführung der Rohrleitungen bei
Steigeleitungen und Heizkörperanschlussleitungen durch
die
Geschossdecken, für Rohrleitungen mit einem
Durchmesser bis DN 25 zum Verschluss aller
Kernbohrungen . Rohrabschottung als Rohrummantelung,
Rohrabschottung für nicht brennbare Rohrleitungen
Dämmung wird durch die Wand / Decke geführt .
Zur Durchführung von Dämmung aus Synthese
- Kautschuk,
Polyurethan, Mineralfaser und Schaumglas .
bestehend aus :
- Rohrummantelung ( Montage gemäß
Prüfzeugnis P - 3155 /
0966 - MPA BS )
- Kit ( als Deckenverschluss für den Restspalt )

liefern und montieren .
Material und Lohn
Menge: 50,000 Stk

**1.6.130 Armacell Tubolit FS Schlauch 12-15mm LDPE**
Armacell Tubolit FS Schlauch endlos, max.
Rohraußendurchmesser 12-15 mm,
Dämmschichtdicke 4 mm, Länge 10 m

Allgemeine Produktbeschreibung Armacell Tubolit FS
endlos
Das umfangreiche Tubolit Dämmstoffsortiment bietet die
passenden Produkte für Wärme- und Schalldämmung sowie
den mechanischen Schutz von Heizungs-, Warmwasser-,
sanitären Kaltwasserleitungen und Abwasserrohren in
privaten und öffentlichen Gebäuden. Die Tubolit
Produkte helfen nachweislich die Energieverluste zu
minimieren, schützen die Rohrleitungen vor aggressiven
Baustoffen, minimieren die Fließgeräusche und
verhindert Tauwasserbildung.

Produktmerkmale
Endlosschlauch mit innenliegender Vliesschicht und
weißer LDPE-Folie (Low Density Polyethylen)
Mit einer Dampfsperre ausgestattet
Die Dicke des Vliesbandes beträgt 3 mm +/- 0,5 mm
Endlosschlauchlänge = 10 m +/- 0,15 m

Armacell-Art.Nr.: TL-12/15-FS
EAN: 7612207142013

liefern und montieren
Menge: 30,000 m

#### Abschnitt 1.7 Kernbohrungen

*Hinweis*
Grundleistung pro Kernbohrung
Die Leistung beinhaltet sämtliche erforderlichen
Arbeiten und
Lieferungen, insbesondere :
- die Kordinierung wie das Einmessen, Positionieren,
Nivellieren, A nzeichnen von Bohrungen .
- Pilotbohrung bis 20 mm .
- das Heranführen der notwendigen Medien,
- Schutzmaßnahmen zum auffangen von Wasser
und Bohrmaterial .
- Sicherungsmaßnahmen gegen Beschädigungen .
- A btransport des herausgebohrten Materials .
- Hilfs - , Klein - und Befestigungsmaterial .
- Werkzeuge und Maschinen auf unterschiedlichen
Arbeitsebenen transportieren und einrichten .
- Reinigung der Baustelle ( besenrein )
- A n - und Abfahrt .
sowie die Kosten für Werkzeuge und Maschinen und
den dazugehörigen Verschleißmaterialien sind mit
einzukalkulieren .
komplett fachgerecht herstellen .

**1.7.10 Eventuell Kernbohrung durch Wände / Mauerwerk 12 cm stark DN20**
*** Bedarfsposition mit GB
Kernbohrung durch Wände / Mauerwerk 12 cm
stark
Kernbohrung durch 1/2 Stein - Wände /
Trennwände bis zu einer
Stärke von 12 cm ( auch durch 1/2 Stein aus
Ziegelmauerwerk)
einschl . beidseitigem Putz, für
Trinkwasserleitungen in den
Etagen und Verteilleitungen im Keller,
passend in der Größe für
die Durchführung von DN 15 - DN 20, einschl .
der erforderlichen
Schallschutzmaßnahmen,
kompl . fachgerecht herstellen einschl . aller
Nebenleistungen wie
im Vortext beschrieben
Menge: 0,000 Stk

**1.7.20 Kernbohrung durch Wände/ Mauerwerk 18-20 cm stark DN20**
Kernbohrung durch Wände/ Mauerwerk 18-20 cm stark
bis DN 20
wie vor beschrieben, jedoch durch Wände mit
einer Stärke von
bis zu 18-20 cm für Rohrleitungen bis DN 20 (
incl .
Brandschutzschale )
Menge: 4,000 Stk

**1.7.30 Kernbohrung durch Wände/ Mauerwerk 24-30 cm stark DN20**
Kernbohrung durch Wände/ Mauerwerk
24-30 cm stark, bis DN 20
wie vor beschrieben, j edoch durch Wände mit
einer Stärke von
bis zu 24-30 cm für Rohrleitungen bis DN 20 (
incl .
Brandschutzschale )
Menge: 4,000 Stk

**1.7.40 Eventuell Kernbohrung durch Wände / Mauerwerk 30-45 cm stark DN20**
*** Bedarfsposition mit GB
Eventuell Kernbohrung durch Wände / Mauerwerk 30-45 cm
stark, bis DN 20
wie vor beschrieben, jedoch durch Wände mit
einer Stärke von bis zu 30-45 cm für Rohrleitungen bis
DN 20 (incl .Brandschutzschale )
Menge: 0,000 Stk

**1.7.50 Kernbohrung durch Wände/ Mauerwerk 18-20 cm stark, bis DN 25**
Kernbohrung durch Wände/ Mauerwerk
18-20 cm stark, bis DN 25
wie vor beschrieben, jedoch durch Wände mit
einer Stärke von
bis zu 18-20 cm für Rohrleitungen bis DN 25 (
incl .
Brandschutzschale )
Menge: 4,000 Stk

**1.7.60 Kernbohrung durch Wände/ Mauerwerk 24-30 cm stark, bis DN 25**
Kernbohrung durch Wände/ Mauerwerk
24-30 cm stark, bis DN 25
wie vor beschrieben, jedoch durch Wände mit
einer Stärke von bis zu 24-30 cm für Rohrleitungen bis
DN 25
(incl . Brandschutzschale )
Menge: 2,000 Stk

**1.7.70 Kernbohrung durch Wände/ Mauerwerk 24-30 cm stark, bis DN 40**
Kernbohrung durch Wände/ Mauerwerk
24-30 cm stark, bis DN 40
wie vor beschrieben, jedoch durch Wände mit
einer Stärke von bis zu 24-30 cm für Rohrleitungen bis
DN 32 -
DN 40 ( incl .Brandschutzschale )
Menge: 4,000 Stk

**1.7.80 Kernbohrung durch Wände/ Mauerwerk 30-45 cm stark, bis DN 40**
Kernbohrung durch Wände/ Mauerwerk
30-45 cm stark, bis DN 40 wie vor beschrieben, j
edoch durch Wände mit einer Stärke von bis zu 30-45 cm
für Rohrleitungen bis DN 32 - DN 40 ( incl
.Brandschutzschale )
Menge: 6,000 Stk

**1.7.90 Kernbohrung durch Wände/ Mauerwerk 45-60 cm stark, bis DN 40**
Kernbohrung durch Wände/ Mauerwerk
45-60 cm stark, bis DN 40
wie vor beschrieben, jedoch durch Wände mit
einer Stärke von bis zu 45-60 cm für Rohrleitungen bis
DN 32 -
DN 40 ( incl .Brandschutzschale )
Menge: 0,000 Stk

**1.7.100 Kernbohrung durch Wände/ Mauerwerk 28-38 cm stark, bis DN 50**
Kernbohrung durch Wände/ Mauerwerk
28-38 cm stark, bis DN 50
wie vor beschrieben, jedoch durch Wände mit einer
Stärke von
bis zu 28-38 cm für Rohrleitungen bis DN 50 - DN 100 (
incl .
Brandschutzschale )
Menge: 10,000 Stk

**1.7.110 Kernbohrungen durch Betondecken 60 mm / 35 cm stark**
Kernbohrungen durch Betondecken
60 mm / 35cm strak
wie vor beschrieben, jedoch durch Betondecke
für Heizungsleitungen DN 15-20 mit Brandschutzschale
Bohrungsdurchmesser : 60 mm
Bohrtiefe : bis 40 cm
Menge: 76,000 Stk

**1.7.120 Kernbohrungen durch Betondecken 80 mm / 35 cm stark**
Kernbohrungen durch Betondecken
80 mm / 35 cm stark
wie vor beschrieben, jedoch durch Betondecke
für Heizungsleitungen DN 25-32 mit Brandschutzschale
Bohrungsdurchmesser : 80 mm
Bohrtiefe : bis 40 cm
Menge: 20,000 Stk

**1.7.130 Zuschlagsposition Bewehrungsstahl > 2 c m²**
Zuschlagsposition Bewehrungsstahl > 2 c m²
Zuschlagsposition Kernbohrungen
Durchschneiden von Bewehrungsstahl über 2
cm ² Schnittfläche als Zuschlagsposition der zuvor
beschriebenen Kernbohrungen .
Menge: 0,000 qcm

**1.7.140 Abdeckfolie**
Abdeckfolie für Abdeckung von Einrichtungen bei
Montagearbeiten ,auslegen und wieder entfernen, aus
Polyethylen 0,2 mm dick
Abrechnung nach Aufmaß
Menge: 40,000 qm

#### Abschnitt 1.8 Mobile Toilette, Dixi-ToiToi o.a.

**1.8.10 Mobile Toilette, Dixi-ToiToi o.a.**
Mobile Toilette, Toilettenkabine abschließbar

Basisausstattung
Toilette inkl. Abwassertank, Urinal, Toilettenpapier
wöchentlich neu, Kleiderhaken, Frei-/Besetzt- Anzeige,
rutschfester Bodenbelag, zuzüglich abschließbar
Leistungen
An- und Abtransport, Reinigung 1x wöchentlich,
zertifizierte Entsorgung der Abwässer & Endreinigung.

Mietzeit: Pauschal für die Dauer der Baustelle
Menge: 1,000 PSCH

#### Abschnitt 1.9 Heizungswasser nach VDI 2035 nach Blatt 1 und 2

**1.9.10 Heizungswasser nach VDI 2035 nach Blatt 1 und 2**
Heizungswasser nach VDI 2035 nach Blatt 1 und 2

Die Heizungsanlage ist mit Abschluss der Arbeiten mit
Heizungswasser nach VDI 2035 Blatt 1 und 2 zu füllen
und im Heizungsanlagenbuch zu dokumentiert. Eine
Kontrollmessung ist nach sechs Wochen durch den AN
selbständig durchzuführen und zu dokumentiert. Sollten
die Heizungswasserwerte nicht der VDI 2035 entsprechen,
muss das Heizungswasser nochmals aufbereitet werden.
Menge: 1,000 PSCH

#### Abschnitt 1.10 Stundenlohnarbeiten

*Hinweis*
Stundenlohnarbeiten werden nur anerkannt, wenn sie auf
ausdrückliche Anordnungen des Auftraggebers ausgeführt
werden. Die in den Positionen angegebenen Lohn- b zw.
Entgeltgruppen dienen nur zur Festlegung der erwarteten
Qualifikation der Personen, die die
Stundenlohnarbeiten
a usführen. Der Nachweis über die angefallenen
Stundenlohnarbeiten ist zu führen und durch
Taglohnzettel, die
dem Auftraggeber spätestens am nächsten Arbeitstag zur
Bestätigung vorzulegen sind, zu erbringen . Der
Einheitspreis gilt
unabhängig von der Anzahl der abzurechnenden Stunden .

**1.10.10 Stunde für einen Obermonteur/Monteur**
Stunde für einen Obermonteur/Monteur
für die Durchführung von unvorhersehbaren
Arbeiten . Die Beauftragung erfolgt nach Anweisung
durch
die Bauleitung . Einschl . aller Zuschläge für Lohn -
und
Nebenkosten, Auslösungen, Fahrtkosten, etc . zum
Nachweis
Menge: 20,000 Std

**1.10.20 Stunde für einen Helfer/Azubi**
Stunde für einen Helfer/Azubi
für die Durchführung von unvorhersehbaren
Arbeiten . Die Beauftragung erfolgt nach Anweisung
durch
die Bauleitung. Einschl . aller Zuschläge für Lohn -
und
Nebenkosten, Auslösungen, Fahrtkosten, etc . zum
Nachweis.
Menge: 20,000 Std

USt %: 19,00
